# "Haus Gracht" Mülheim/ 2.BA
Angebotsaufforderung (GAEB DA XML 3.2, DA83)
Projekt: 266
Währung: EUR
Vergabeart: Beschränkte Ausschreibung
Erstellt mit: GXML Toolbox V3.2 R20140604, ORCA AVA 22.0 - Professional Edition 22.00.01, 15.09.2022

## Allgemeine Informationen zur Baustelle
Es wird dringend empfohlen, vor Abgabe eines Angebots die Örtlichkeit zu besichtigen.

Alle Arbeiten sind an einem bestehenden Gebäude, im Wesentlichen im EG eines Saalanbaus, sowie im Eingangsbereich an der Fassade auszuführen. Der Materialtransport ist vom Auftragnehmer selbst zu organisieren, Ein Baukran befindet sich nicht vor Ort. Erforderliche Gerüste (Ausnahme Aufzugsschacht Titel 03) sind vom AN zu stellen.

Der Titel Baustelleneinrichtung umfasst Leistungen, die über die nach DIN 18299 / 4.1.1 als Nebenleistung zu erbringende Baustelleneinrichtung hinausgehen. Diese ist als Nebenleistung in die Leistungspositionen der übrigen Titel mit einzukalkulieren. Die Baustelle ist nur über ein innenliegendes Treppenhaus und ein außenliegendes Gerüst zu erschließen. Hieraus resultierende zusätzliche Erschließungsmaßnahmen sind mit einzukalkulieren.

Baustrom, Bauwasser und Baustellen-WC stehen auf der Baustelle zur Verfügung und können, sofern für die Ausführung der vertraglichen Leistungen erforderlich, vom Auftragnehmer unentgeltlich genutzt werden.

Die Zahl der Stellplätze für Firmenfahrzeuge ist begrenzt, Privat-PKW können an der Gleiwitzer Straße abgestellt werden.

## V O R B E M E R K U N G E N
Die in den folgenden Leistungsverzeichnissen beschriebenen Leistungen sowie die dazugehörenden Pläne sind lediglich als Kalkulationsgrundlage zu sehen und verstehen sich nicht als Arbeitsanleitung.
Die Detailzeichnungen sind schematische Darstellungen um den prinzipiellen Aufbau der verschiedenen Bauteile zu zeigen. Dazu sind die wesentlichen Abmessungen angegeben.
Der Unternehmer hat etwaige Unstimmigkeiten zur Ausführung/ Kalkulation der beschriebenen Leistung im Leistungstext vor Abgabe des Leistungsverzeichnisses mit der ausschreibenden Stelle zu klären. Spätere Nachforderungen nach eventueller Auftragsvergabe werden ausgeschlossen.
Der Auftragnehmer hat die entsprechenden DIN-Vorschriften, Verarbeitungsrichtlinien der Materiallieferanten und die anerkannten Regeln der Technik zu beachten und an zuwenden.
Alle Positionen umfassen Liefern und Anbringen sämtlicher Materialien einschließlich Zwischenlagern auf der Baustelle sowie Schutzmaßnahmen vor schädlichen Witterungseinflüssen, Baustellenverkehr etc. sofern dies nicht ausdrücklich im Positionstext anders beschrieben ist.
Dem Angebot liegen die besonderen Vertragsbedingungen des Auftraggebers, die aktuelle Fassung der VOB, soweit sie diese Ausschreibung betreffen, und das Leistungsverzeichnis zugrunde.
Maßnahmen zur Einhaltung aller einschlägigen Vorschriften, insbesondere bezüglich der Unfallverhütung und des Umweltschutzes.
Die einschlägigen Arbeitsschutzbestimmungen sind unbedingt einzuhalten. Den entsprechenden Anordnungen des vom Bauherrn eingesetzten Sicherheits- und Gesundheitsschutzkoordinators ist Folge zu leisten.
Die Baustelle ist ständig in einem aufgeräumten Zustand zu halten. Hierfür sind die jeweils vom Auftraggeber beauftragten Firmen direkt verantwortlich.
Die erforderlichen Gerüste, auch über 2,00 m Arbeitshöhe, sind in die jeweiligen Positionen mit einzukalkulieren und werden nicht gesondert vergütet.
Die Erstellung der Werkzeichnungen ist Aufgabe des Auftragnehmers. Mit der Fertigung darf erst begonnen werden, wenn die Werkzeichnungen mit Genehmigungsvermerk zurückgegeben sind. Ein entsprechender Vorbereitungszeitraum ist einzukalkulieren. Die Werkzeichnungen sind in die jeweiligen Positionen mit einzukalkulieren und werden nicht gesondert vergütet.

S T A H L S O R T E

Sofern nicht im Positionstext anders beschrieben, ist die Stahlsorte S 235 JR vorzusehen

Alle nicht angeschweißten Verbindungsmittel sind, sofern im Positionstext nicht anders beschrieben, in Edelstahl V4A vorzusehen.

## Zusätzliche Vertragsbedingungen
Zusätzliche Vertragsbedingungen:

Dieser Leistungsbeschreibung liegt die VOB mit ihren Teilen B DIN 1961 Allgemeine Vertragsbedingungen für die Ausführung von Bauleistungen und C DIN 18299 Allgemeine Regelungen für Bauarbeiten jeder Art zu Grunde.

Es gelten folgende Normen, Vorschriften und Merkblätter:

- DIN 18202 Toleranzen im Hochbau - Bauwerke,

- DIN 4102-1 Brandverhalten von Baustoffen und Bauteilen,

- UVV Unfallverhütungsvorschriften,

- LBO die jeweils gültige Landesbauordnung,

- AEB die jeweils gültigen Abfallentsorgungs- bestimmungen.

Die einschlägigen Arbeitsschutzbestimmungen sind unbedingt einzuhalten. Den entsprechenden Anordnungen des vom Bauherrn eingesetzten Sicherheits- und Gesundheitsschutzkoordinators ist Folge zu leisten.

Die Baustelle ist ständig in einem aufgeräumten Zustand zu halten. Hierfür sind die jeweils vom Auftraggeber beauftragten Firmen direkt verantwortlich. Der Auftragnehmer ist dafür verantwortlich, daß seine auf der Baustelle beschäftigten Mitarbeiter und ggfs. Subunternehmer sowie deren Mitarbeiter ihren persönlichen Abfall (Speisen- und Getränkeverpackungen
etc.) unverzüglich und unaufgefordert wegpacken und an jedem Arbeitstag von der Baustelle entfernen.

Alle Pläne werden nur als PDF versendet.

Papierausführungen (Plots) nur gegen Gebühr.

## 75 Stahlbau- und Schlosserarbeiten

### Titel 01 Vordach Haupteingang

**01.1 Fassadenstützen**
Fassadenstützen als Unterkonstruktion für Eingangsvordach liefern und einbauen, aus feuerverzinktem Stahl,
Profil: IPE 180, Stützenhöhe 6,10 m,
mit Fußplatte 200*100*15 mm, mit 2 angeschweißten Ösen aus Flachstahl 200*100*10 mm, Ösen abgerundet, mit Bohrung 24 mm.

Verankerung in Betonbauteilen am Gebäude mit 4 Edelstahl-Gewindestäben 16 mm, 500 mm lang, einschl. Bohrung im Beton und Verdübeln mit Reaktionsdübel (Hilti Hit Hy 200 o. glw.)

Einbau der Stützen vor bauseitiger Ausführung des Wärmedämmverbundsystems.

Ausführung gemäß beigefügtem Detail Nr. D27
Menge: 2,000 St

**01.2 Eingangsvordach**
aus Stahlprofilen, feuerverzinkt, sowie Verbundsicherheitsglas, gemäß Zeichnung und Statik liefern und einbauen.

Rahmen aus Rundrohr (4 Träger und 2 Querprofile) 101,6 * 3,6 mm, mit 4 angeschweißten Ösen aus Flachstahl 200*100*10 mm, Ösen abgerundet, mit Bohrung 24 mm.

2 Zugstäbe aus Rundrohr 33,7 2,6 mm, mit je 2 angeschweißten Ösen aus Flachstahl 200*100*10 mm, Ösen abgerundet, mit Bohrung 24 mm.

6 feuerverzinkte Schraubbolzen M 24, 80 mm, mit U-Scheiben und Mutter, zur Befestigung der Bauteile untereinander und an vorgenannten Fassadenstützen

Abdeckung aus Verbundsicherheitsglas, klar, mit 12 Punkthaltern,

Stahlprofil U 160, feuerverzinkt, auf dem Rahmen aufliegend und befestigt, mit Bohrung für das Fallrohr, mit 2 Endplatten, mit eingekanteter Zink-Dachrinne mit 2 Endböden und 1 Einhangstutzen 70 mm, 3 m Fallrohr 70 mm, Loro-X- Standrohr, Anschluss an Grundleitung,

einschl. aller Ösen, Verbindungsteile etc.

Einbau des Vordaches nach bauseitiger Ausführung des Wärmedämmverbundsystems.

Ausführung gemäß beigefügtem Detail Nr. D27
Menge: 1,000 Stk

### Titel 02 Vordach Saal

**02.1 Saal-Vordachstütze**
aus Stahl, feuerverzinkt, liefern und einbauen, Stahlprofil Quadratrohr 140*6,3 mm, Stützenhöhe 3,44 m

Ausführung gemäß beigefügtem Statikplan H5,
Pos. G07-N3
Menge: 20,000 Stk

**02.2 Kopfplatte**
für Vordachstütze, aus feuerverzinktem Stahl, 140 * 140 * 10 mm, allseitig mit dem Stützenkopf verschweißen.
Menge: 20,000 Stk

**02.3 Fußplatte für Vordachstütze**
Fußbauteil für Stahlstütze aus Stahl, feuerverzinkt, liefern und an Stütze anschweißen, (4 Schweißnähte a=4mm), auf Stahlbetonsohle aufsetzen und befestigen, als T-förmiges Bauteil mit:
- Stützenfußplatte 200 * 300 * 15 mm, mit 2 Bohrungen,
- Stirnplatte vor Sohlenstirnseite,200 * 200 * 10 mm,
mit 2 Bohrungen, unter Stützenfußplatte mit 2 Schweißnähten a=4 mm geschweißt
- Steife, dreieckig 200 * 100 * 10 mm, mit Schweißnähten
a= 4 mm allseitig zwischen Stützenfußplatte und Stirnplatte geschweißt

auf vorhandene Stahlbetonsohle aufsetzen, Unebenheiten mit schwindfreiem Zementmörtel ausgleichen, auf der Stahlbetonsohle und an der Sohlenstirnseite verschrauben (4 * M16, FAZ II-V4A, mit Mutter und U-Scheibe)

Ausführung gemäß beigefügtem Statikplan 2
Menge: 20,000 Stk

**02.4 Stirnplatte für Vordachstütze**
aus Stahl, feuerverzinkt, mit 4 angeschweißten Stehbolzen M12-8,8, l= 25 mm, liefern und an die Stütze anschweißen, Stahlplatte 160 * 310 * 15 mm, alle Schweißnähte a= 5 mm

Ausführung gemäß beigefügtem Statikplan H5, Detail 5
Menge: 18,000 Stk

**02.5 Distanzbauteil**
zwischen Stahlstütze und bauseitigem Brettschichtträger, liefern und einbauen, als T-förmiges Bauteil, feuerverzinkt, bestehend aus einer Stahlplatte 190 * 250 * 10 mm, und einer Stahlplatte 200 * 250 * 10 mm, mit 4 Bohrungen 10 mm, mit der Stütze und miteinander an allen Verbindungskanten verschweißt, alle Schweißnähte a= 4 mm, mit 4 V4A Holzschrauben M 10 mit U-Scheibe an Brettschichtträger befestigt.

Ausführung gemäß beigefügtem Statikplan H5, Detail 5
Menge: 18,000 Stk

**02.6 Stirnplatte für Vordachstütze - Ecke**
für Stahlstütze als Winkelbauteil, aus Stahl, feuerverzinkt, mit 4 angeschweißten Stehbolzen M12-8,8, l= 25 mm, liefern und an die Stütze anschweißen, 2 Stahlplatten 120 * 310 * 15 mm, alle Schweißnähte a= 5 mm

Ausführung gemäß beigefügtem Statikplan H5, Detail 6
Menge: 2,000 Stk

**02.7 Eck- Distanzbauteil**
zwischen Stahlstütze und bauseitigem Stützenkopf aus Stahl als Stahlplatte, feuerverzinkt, 310 * 200 * 10 mm, mit 2 Bohrungen M 12, für Senkkopfschrauben, an der Stützenkante diagonal zur Stützenseite verschweißen, alle Schweißnähte a= 5 mm, l=200 mm mit 2 V4A Senkkopfschrauben M 12 mit U-Scheibe und Mutter an bauseitigem Stützenkopf aus Stahl befestigen.

Ausführung gemäß beigefügtem Statikplan H5, Detail 6
Menge: 2,000 Stk

**02.8 Thermisches Trennlager**
liefern und zwischen Stirnplatten einbauen, Dicke 20 mm, max. sigmaK = 30 N/mm², Abmessungen 160 * 310 mm, z. B. Calenberg-Kerncompaktlager 20 mm
(www.calenberg-ingenieure.de)
oder gleichwertig

angebotenes Erzeugnis:..............................................
  (vom Bieter einzutragen)

Ausführung gemäß beigefügtem Statikplan H5, Detail 5
Menge: 18,000 Stk

**02.9 Coupierter Kragträger**
Kragträger mit konischem Höhenverlauf, aus Stahl, feuerverzinkt, liefern und einbauen, Stahlprofil IPE 300 Länge 1200 mm, coupiert verbleibende Höhe konisch ca. 280/120 mm

Ausführung gemäß beigefügtem Detail Nr. D23
Menge: 18,000 Stk

**02.10 Stirnplatte Kragträger**
aus Stahl, feuerverzinkt, liefern und an die Kopfseite des Stahlträgers anschweißen, alle Verbindungskanten verschweißt, alle Schweißnähte a= 5 mm, Stahlplatte 160 * 310 * 15 mm, mit 4 Bohrungen 12 mm, mit 4 Muttern M12-8,8 und U-Scheiben an vorhandenen Stehbolzen befestigen.

Ausführung gemäß beigefügtem Statikplan H5, Detail 5
Menge: 18,000 Stk

**02.11 Coupierter Kragträger - Ecke**
Kragträger mit konischem Höhenverlauf aus Stahl, feuerverzinkt, liefern und einbauen, Stahlprofil IPE 300, Länge 1750 mm, coupiert, verbleibende Höhe konisch ca. 280/120 mm

Inneres Trägerende in der Draufsicht über die gesamte Höhe beidseitig zur Mitte hin 45° einschneiden, Eckausbildung nach innen, äußeres Trägerende (H=100 mm) 45° ausschneiden, Eckausbildung nach außen.

Ausführung gemäß beigefügtem Statikplan H5, Detail 6, Pos. G06-N3
Menge: 2,000 Stk

**02.12 Stirnplatte Kragträger - Ecke**
aus Stahl, feuerverzinkt, liefern und in der V-förmigen Eckaussparung des Stahlträgers verschweißen, Stahlwinkel 200 * 100 * 15 mm, Höhe 400 mm, mit 4 Bohrungen 17 mm

Stirnplatte als Winkel 90° aus Stahl, feuerverzinkt, liefern und in der V-förmigen Eckaussparung des Stahlträgers verschweißen, alle Verbindungskanten verschweißt, alle Schweißnähte a= 5 mm, 2 Stahlplatten 140 * 310 * 15 mm, mit 4 Bohrungen 12 mm, mit 4 Muttern M12-8,8 und U-Scheiben an vorhandenen Stehbolzen befestigen.

Ausführung gemäß beigefügtem Statikplan H5, Detail 6
Menge: 2,000 Stk

**02.13 Bohrungen**
für M12 in Flansch des vorgenannten Kragträgers herstellen.
Menge: 200,000 Stk

**02.14 Thermisches Trennlager - Ecke**
Thermisches Trennlager winkelförmig, liefern und zwischen Stirnplatten einbauen, Dicke 20 mm, max. sigmaK = 30 N/mm², Abmessungen 2 * 120 * 310 mm, z. B. Calenberg-Kerncompaktlager 20 mm
 (www.calenberg-ingenieure.de)
oder gleichwertig

angebotenes Erzeugnis:..............................................
  (vom Bieter einzutragen)

Ausführung gemäß beigefügtem Statikplan H5, Detail 6
Menge: 4,000 Stk

**02.15 Träger für Regenrinne aus U-Stahl**
Träger für bauseitige Auskleidung mit einer Zink-Regenrinne, aus Stahl, feuerverzinkt, in Einzellängen Profil U160, liefern und auf dem Kragträger liegend verlegen.

Ausführung gemäß beigefügtem Detail Nr. D23
Menge: 42,000 m

**02.16 Schrägschnitte für Gehrungsstöße**
an vorgenanntem U-Profil als Zulage.
Menge: 4,000 Stk

**02.17 Stehbolzen**
M12, l= 25 mm, verzinkt, liefern und auf dem U-Profil verschweißen, später mit mitzuliefernden U-Scheiben und Muttern in vorhandener Bohrung des Kragträgers befestigen.
Menge: 40,000 Stk

**02.18 Bohrung**
im U-Profil 110 mm Durchmesser für Regenfallrohr
Menge: 4,000 Stk

**02.19 Bohrung**
im U-Profil bis 8 mm Durchmesser für Montagezwecke weiterer Gewerke
Menge: 60,000 Stk

**02.20 Rechteckrahmen**
aus Winkelstahl, feuerverzinkt, Profil 80 * 6 mm, Ecken an allen Verbindungskanten auf Gehrung verschweißt, liefern und auf vorhandenen Kragträgern liegend verlegen zur waagerechten Aufnahme einer Streckmetallplatte. Rahmen mit 4 Bohrungen für M12 versehen und auf 4 vorhandenen Stehbolzen mit U-Scheiben und Hutmuttern V4A auf dem Kragträger verschrauben.

Ausführung gemäß beigefügtem Detail Nr. D23

Rahmenaußenmaß 2300 * 500 mm
Menge: 14,000 Stk

**02.21 Rechteckrahmen**
wie vor beschrieben, jedoch

Rahmenaußenmaß 2200 * 500 mm
Menge: 12,000 Stk

**02.22 Rechteckrahmen**
wie vor beschrieben, jedoch

Rahmenaußenmaß 1000 * 500 mm
Menge: 4,000 Stk

**02.23 Trapezrahmen**
Rahmen wie vor beschrieben, jedoch als Trapezrahmen an Gebäudeecken

Rahmenaußenmaß 2700/2200 * 500 mm
Menge: 2,000 Stk

**02.24 Trapezrahmen**
Rahmen wie vor beschrieben, jedoch als Trapezrahmen an Gebäudeecken

Rahmenaußenmaß 2200/1700 * 500 mm
Menge: 2,000 Stk

**02.25 Trapezrahmen**
Rahmen wie vor beschrieben, jedoch als Trapezrahmen an Gebäudeecken

Rahmenaußenmaß 2600/2100 * 500 mm
Menge: 2,000 Stk

**02.26 Trapezrahmen**
Rahmen wie vor beschrieben, jedoch als Trapezrahmen an Gebäudeecken

Rahmenaußenmaß 2100/1600 * 500 mm
Menge: 2,000 Stk

**02.27 Bohrungen**
vorgenannte Winkelrahmen mit zusätzlichen Bohrungen für M10 versehen. Abrechnung je Bohrung.
Menge: 400,000 Stk

**02.28 Stehbolzen**
M12-A4, l= 25 mm, verzinkt, liefern und auf dem Winkelrahmen verschweißen, später mit mitzuliefernden U-Scheiben und Hutmuttern V4A in vorhandener Bohrung des Kragträgers befestigen.
Menge: 160,000 Stk

**02.29 Streckmetallabdeckung Vordach**
liefern und einbauen, als Sonnenschutz in vorhandenen Metallwinkelrahmen des Vordaches, als rechteckige Fläche, selbsttragend, 4-seitig gelagert.

Eigengewicht max. 0,1 kN
Belastung einschl. Eigengewicht min. 1,8 kN

Ausführung: 62-20-7, d= min. 3 mm, Edelstahl V4A

Befestigung: mit mitzulieferndem Flachstahlrahmen, V4A, 60 * 5 mm, aufliegend, Bohrungen und Befestigungsmittel werden in gesonderter Position vergütet.

Ausführung gemäß beigefügtem Detail Nr. D23

Abmessungen der Fläche 2270 * 470 mm
freitragende Fläche 2140 * 340 mm
Menge: 14,000 Stk

**02.30 Streckmetallabdeckung**
liefern und einbauen, wie vor beschrieben, jedoch:

Abmessungen der Fläche 2170 * 470 mm
freitragende Fläche 2040 * 340 mm
Menge: 12,000 Stk

**02.31 Streckmetallabdeckung**
liefern und einbauen, wie vor beschrieben, jedoch:

Abmessungen der Fläche 970 * 470 mm
freitragende Fläche 840 * 340 mm
Menge: 4,000 Stk

**02.32 Streckmetallabdeckung Trapez**
liefern und einbauen, wie vor beschrieben, jedoch als Trapezfläche:

Abmessungen der Fläche 2670/2170 * 470 mm
freitragende Fläche 2540/2040 * 340 mm
Menge: 2,000 Stk

**02.33 Streckmetallabdeckung Trapez**
liefern und einbauen, wie vor beschrieben, jedoch als Trapezfläche:

Abmessungen der Fläche 2170/1670 * 470 mm
freitragende Fläche 2040/1540 * 340 mm
Menge: 2,000 Stk

**02.34 Streckmetallabdeckung Trapez**
liefern und einbauen, wie vor beschrieben, jedoch als Trapezfläche:

Abmessungen der Fläche 2570/2070 * 470 mm
freitragende Fläche 2440/1940 * 340 mm
Menge: 2,000 Stk

**02.35 Streckmetallabdeckung Trapez**
liefern und einbauen, wie vor beschrieben, jedoch als Trapezfläche:

Abmessungen der Fläche 2070/1570 * 470 mm
freitragende Fläche 1940/1440 * 340 mm
Menge: 2,000 Stk

**02.36 Befestigungspunkt**
Vorgenanntes Streckmetall und aufliegenden Flachstahlrahmen mit Bohrungen M10 versehen, mit mitzuliefernden Bolzen M10, l=30mm, je 2 U-Scheiben und Hutmutter, alles V4A, in vorhandenen Bohrungen des Winkelrahmens befestigen.

Abrechnung je Befestigungspunkt
Menge: 400,000 Stk

**02.37 An- und Einschweißbleche**
d bis 25 mm, mit Bohrungen, liefern und einbauen, als Zulage zu vorgenannten Stahlprofilen S 235 JR,

nach besonderer Aufforderung auf Nachweis
Menge: 100,000 kg

**02.38 Bolzen und Schrauben**
verzinkt, in unterschiedlichen Größen, liefern und einbauen

nach besonderer Aufforderung auf Nachweis
Menge: 100,000 kg

**02.39 Mehr oder Mindergewicht**
bei Abmessungs-Änderungen je kg, gilt bei Mehrgewicht als Preisaufschlag, bei Mindergewicht als Preisabzug, Stahlsorte S 235 JR

nach besonderer Aufforderung auf Nachweis
Menge: 100,000 kg

### Titel 03 Lüftungsgitter Aufzugsschacht

**03.1 Abdeckung für die Aufzugsschacht-Entlüftung**
Lüftungsgitter mit Wetterschutzlamellen 76 * 62 cm (Rohbauöffnung), rechteckig

liefern und einbauen, bestehend aus:

Wandauskleidung 4-seitig, (Wanddicke 35 cm), aus verzinktem Stahlblech,

umlaufender Abdeckkranz aus Stahlblechwinkel 100*100*2 mm, plus Rückkantung zur Wand 10 mm, 10 Wetterschutzlamellen je 610*100*2 mm, 2 Abkantungen,

Insektenschutzgitter aus verzinktem Stahldrahtgewebe, 2*2 mm,

alle sichtbaren Teile pulverbeschichtet in RAL Farbton nach wahl des AG,

Befestigung mit 4 V4A-Schrauben mit U-Scheiben in Wärmedämmverbundsystem, umlaufend dauerelastisch und UV-beständig versiegeln.

Arbeitsgerüst am Aufzugsschacht bauseits vorhanden.
Menge: 1,000 St

### Titel 04 Randwinkel Fußboden Saal

**04.1 Stahlwinkel**
feuerverzinkt, liefern und einbauen,  Stahlwinkel 200 * 100 * 10 mm, in Einzellängen, mit Bohrungen, auf vorhandener Stahlbetonsohle höhen- und fluchtgerecht verlegen, Unebenheiten mit schwindfreiem Zementmörtel ausgleichen
Menge: 40,000 m

**04.2 Stahlwinkel verschrauben**
Vorgenannten Stahlwinkel auf der Stahlbetonsohle verschrauben (M12 Länge 150 mm, mit U-Scheibe, mit chem. Reaktionsdübel), Bohrungen im Beton herstellen.

Befestigungsmittel:

angebotenes Erzeugnis:..............................................
  (vom Bieter einzutragen)
Menge: 80,000 Stk

### Titel 05 Nachweisleistungen

*Hinweis: Nachweisleistungen*
Verrechnungssätze für Löhne:
Die Verrechnungssätze für die nachstehenden Lohn- und Berufsgruppen sind unaufgegliedert anzubieten. In ihnen sind enthalten:
- Lohn- und Gehaltskosten,
- Lohn- und Gehaltsnebenkosten,
- Sozialkosten einschl. Sozialkassenbeiträge,
- Gemeinkostenanteile,
- Gewinn.
Zuschläge zu den Verrechnungssätzen für vom Auftraggeber angeordnete oder zu vertretende Nacht-, Sonntags, Feiertags- und Mehrarbeit (Überstunden) sind gesondert nachzuweisen; sie werden in Höhe der tariflichen Vereinbarung vergütet.
Für Nacht,- Sonntags- und Feiertagsarbeit wird als Zuschlag nur der Beitrag zur gesetzlichen Unfallversicherung vergütet. Für Mehrarbeit werden zusätzlich die Soizialkosten vergütet. Beschäftigt der Bieter bei einer der nachstehenden Lohn-/ Berufsgruppen keine Arbeitskräfte, hat er dies anzugeben und statt dessen den Einsatz möglichst gleichwertiger Arbeitskräfte anzubieten.

Mit der Ausführung der im Leistungsverzeichnis vorgesehenen Stundenlöhne ist erst nach ausdrücklicher Anordnung des Auftraggebers zu beginnen. Der Umfang der im Einzelfall zu erbringenden Leistung wird bei der Anordnung festgelegt. Die Stundenlohnzettel sind arbeitstäglich einzureichen.

Verrechnungssätze für Stoffe:
Baustoffe frei Baustelle liefern einschl. abladen und Transport zur Verwendungsstelle.

In den nachstehenden Verrechnungssätzen sind alle Zuschläge, nicht jedoch die Umsatzsteuer einzurechnen.

Verrechnungssätze für Geräte:
Geräte-, Maschinen- und Kraftfahrzeugstunden. In den nachstehenden Verrechnungssätzen sind alle Zuschläge, die Kosten der Betriebsstoffe, nicht jedoch die Umsatzsteuer und die Löhne für das Bedienungs- und Fachpersonal eingerechnet. Abrechnung nach tatsächlicher Einsatzzeit sowie der tatsächlichen LKW-Nutzlast (ohne Erhöhung der Nutzlaststufe für Sonderfahrzeuge).

Nachweisleistungen werden nur auf Anordnung der Bauleitung des AG ausgeführt und müssen von ihr direkt bestätigt werden. Die Positionen sind Eventualpositionen.

**05.1 Facharbeiter**
Stunden eines Facharbeiters
Menge: 20,000 Std

**05.2 Helfer**
Stunden eines Helfers
Menge: 20,000 Std
